# HSS Burghausen
Angebotsaufforderung (GAEB 90, DA83)
DV-Nummer: 2023
Währung: EUR

## Erweiterung einer bestehenden Schließanl
Datum: 27.10.25

### Titel 00 Vorbemerkungen

*Hinweis*
Die Stadt Burghausen plant die Sanierung und
Revitalisierung
samt statischer und brandschutztechnischer
Ertüchtigung der
denkmalgeschützten Hans-Stethaimer-Schule. Die
Grundschule
befindet sich am Stadplatz 36 in Burghausen.

Der Schulkomplex besteht aus mehreren Bauteilen aus
unterschiedlichen Bauzeiten, wobei das Hauptgebäude von
1929/30 die historischen Gebäudeteile (den Stadterker
mit
gotischem  Eingangsraum im Osten sowie die drei sog.
Bürgerhäuser im Westen) in den Neubau integrierte.

- Bauteil A:
1. Hauptgebäude von 1929/30. Die Klassen- und
Fachunterrichtsräume sind hier untergebracht. Im
Erdgeschoss
befindet sich ein Laden.
2. Stadterker im Kern spätgotisch (Eingangsraum der
Schule
mit Kreuzrippengewölbe erhalten) mit barocker Fassade.
Hier
befinden sich der Ladeneingang im Erdgeschoss und in
den
Obergeschossen Verwaltung- und Differenzierungssräume.

- Bauteil B:
1. Drei sog. Bürgerhäuser (ehem. Knabenseminarhaus,
Salzburger Dienstbotenhaus, Pfarrorganistenhaus) aus
dem 18.
Jahrhundert. Die Räume der Mittagsbetreuung sowie die
Nebenräume der Turnhalle sind hier untergebracht.
2. Die Turnhalle wurde 1935/36 errichtet.

Die Maßnahme erfolgt nicht bei laufendem Schulbetrieb.
Zum
Baubeginn ist die Schule ausgezogen.
Der Ausbau der historischen Türblätter und
Garderobeneinbauschränke ist bereits erfolgt
(zeitgleich mit
dem Auszug der Schule).

Standortbeschreibung, Erschließung

Die Schule liegt auf den Flurstücken Nr. 55 und 57.
Adresse ist
der Stadtplatz 36 in 84489 Burghausen. Direkt
gegenüber der
Schule befindet sich am Kirchplatz die Kirche St.
Jakob mit
ihrem 79 m hohen Turm.

Es gibt mehrere Zugänge zur Schule: Der Lehrereingang
befindet sich am Stadtplatz über die gotische
Eingangshalle.
Von hier gelangt man entweder über den Lichthof in den
Flur im
Erdgeschoss oder über eine Treppe in den Flur im 1.
Obergeschoss. Der Schülereingang liegt im Innenhof und
ist
über die Tordurchfahrt an der Südseite zu erreichen.
Mittagsbetreuung und Turnhalle erreicht man über einen
zusätzlichen überdachten Eingangsraum an der Südostecke
oder über einen historischen Eingang im Innenhof, der
wieder
hergestellt wird. Die drei sog. Bürgerhäuser an der
Burgsteig
sind am Hang gelegen, oberhalb des Kirchplatzes. Die
Turnhalle ist in den Hang gebaut.

84480 Burghausen
Windlastzone: 1
Schneelast (nach DIN EN 1991-1-3)
Schneelastzone :  3
Bodenschneelast:  sk = 1,64 kN/m²
Dachschneelast (DN 0° bis 30°): si = 1,31 kN/m²

Regenspenden (lt. Kostra DWD-2010R)
r(5,5)=406,7 l/(s x ha)
r(5,100)=763,3 l/(s x ha)
Notentwässerung =
Differenz r(5,100)- r(5,5) = 356,6 l/(s x ha)

Baumaßnahmen

Bauteil A:
Das Notdach, das über der historischen Dachterrasse
1945
errichtet wurde, sowie der asbesthaltige
Gartenmannbelag von
1929 werden zuerst abgebrochen. Für die Sanierung der
Dachterrasse sind umfangreiche statische Maßnahmen
erforderlich: Die Fläche wird mit Stahlträgern
überspannt,
welche die Lasten in Außenwände und die Flurwand
ableiten
An der nordseitigen Schildwand werden ein Treppenraum
und
Technikräume errichtet.

Durch den Teilabbruch der Decke über dem 3.
Obergeschoss
und den Einbau einer neuen Treppe wird der 2.
Fluchtweg von
der Dachterrasse hergestellt.

Durch den Einbau eines Aufzugs im Lichthof wird das
Hauptgebäude barrierefrei erschlossen.

Die Decke über der Tordurchfahrt wird statisch
ertüchtigt und
gedämmt.

Bauteil B:
Im Innenhof vor der Turnhalle wird eine Terrasse nach
historischem Foto und eine Außentreppe wieder
hergestellt.

In den Bürgerhäusern werden die Fußbodenaufbauten in
den
unteren Geschossen abgebrochen und neu aufgebaut.

Der Treppenraum, der das westliche Pfarrorganistenhaus
und
das Dienstbotenhaus (mittleres Bürgerhaus) verbindet,
wird von
den Trockenbauwänden befreit.

Bauteil A + B:

Beide Bauteile werden energetisch saniert und
brandschutztechnisch ertüchtigt.

Die Dächer bzw. obersten Geschossdecken werden gedämmt.
Dachdeckungen werden zum größten Teil neu als
Kupferdeckung ausgeführt. Teilweise sind statische
Ertüchtigungen der Dachkonstruktion erforderlich.

Die Bereiche Schule, Mittagsbetreuung und Turnhalle
erhalten
nach Brandschutzkonzept gemäß der einzelnen
Nutzungseinheiten neue Brandschutzelemente.

Historische Putzoberflächen in den Innenräumen werden
nach
Angabe des Restaurators mit speziellen Verfahren wieder
freigelegt. Oberflächen und Farbfassungen von
historischen
Türen, Fenstern, Einbaumöbeln werden nach Befund wieder
hergestellt. Bauzeitliche Treppen werden saniert und
fehlende
Teile rekonstruiert.

Die Fassaden werden nach Befund und Musterachsen
saniert
oder neu verputzt.

Hinweise zum Bauablauf und zur denkmalgerechten
Sanierung

Besonderer Wert wird auf eine denkmalgerechte
Sanierung und
die sorgfältige Umsetzung des restauratorischen
Konzepts
gelegt.

Bei der Zufahrt zur Baustelle ist die besondere Lage am
Stadtplatz zu berücksichtigen (z. B. Engstellen,
besondere
Zufahrtszeiten morgens).

*Hinweis*
Die folgenden Vorgaben gelten für sämtliche Gewerke der
Baustelle.

*Hinweis*
Vom Bauherrn wird gemäß Baustellenverordnung ein
Koordinator für die Belange der Sicherheit und des
Gesundheitsschutzes eingesetzt. Der Koordinator
erstellt eine
Baustellenordnung in Anlehnung an die
Musterbaustellenordnung BauBG. Sie enthält Regelungen
zur
Organisation, Koordination und Überwachung des
Baustellenbetriebs.

Es bleibt dem Koordinator vorbehalten, nach
Mängelfeststellung
bei der Prüfung erforderliche Änderungen des
Arbeitsablaufes
des AN zu veranlassen. Der Koordinator kontrolliert die
Einhaltung des SiGe-Plans sowie der einschlägigen
Unfallverhütungsvorschriften und schreitet bei
erkennbaren
Gefahrenzuständen ein. Der AN ist zur unverzüglichen
Mängelbeseitigung verpflichtet. Vor Beginn seiner
Arbeiten hat
der AN dem SiGe-Koordinator seine beabsichtigten
Arbeitsverfahren sowie die vorgesehenen
Sicherheitsmaßnahmen anzugeben.

Die Tätigkeit des Koordinators befreit den AN nicht
von seiner
Abstimmungspflicht mit anderen Unternehmern
entsprechend §
8 ArbSchG und § 6 UVV "Allgemeine Vorschriften" (BGV
A1).
Die Verantwortlichkeit des AN für die Erfüllung der
Arbeitsschutzpflichten gegenüber seinen Beschäftigten
bleibt
unberührt. Der AN hat sein Personal und auch eventuelle
Nachunternehmer über den Inhalt der Baustellenordnung
zu
unterrichten. Die Einhaltung der Baustellenordnung ist
Teil der
Vertragserfüllung.

Die Lage von Leitungen, Kabeln, Kanälen etc. im
Arbeitsbereich
des AN ist vor Beginn der Arbeiten eigenverantwortlich
beim
zuständigen Versorgungsunternehmen bzw. der Bauleitung
in
Erfahrung zu bringen.

*Hinweis*
Bauzeitenplan
Der AN erhält mit der Auftragserteilung den
Bauzeitenplan. Der
AN ist verpflichtet, seine Arbeiten im Kontext des
geplanten
Bauablaufs auszuführen und entsprechend zu
koordinieren.
Hieraus resultierende Unterbrechungen der Arbeiten sind
miteinzukalkulieren, es besteht kein Anspruch auf
unterbrechungsfreie Durchführung der Leistungen.
Es ist vom AN zu akzeptieren, dass der vorgegebene
Bauzeitenplan vom Bauherrn oder Architekt angepasst
werden
kann.

*Hinweis*
Der AN muss einen fachlich qualifizierten
deutschsprachigen
Bauleiter benennen.

Dieser muss während der Ausführung von Bauarbeiten des
AN
ständig anwesend und weisungsbefugt sein.

Vom AG wird eine Telefonliste als Aushang auf der
Baustelle
erstellt. Jeder AN hat hierzu die Angabe der Telefon-
sowie
Handynummer des Bauleiters bzw. Vorarbeiters zu machen.

*Hinweis*
Die Besprechungen finden wöchentlich statt. Die
Teilnahme des
Fachbauleiters ist verpflichtend.

*Hinweis*
Es sind Tagesberichte (Bautagebuch) zu führen und dem
AG
bzw. dem von diesem beauftragten Dritten wöchentlich in
digitaler Version zu übergeben. Es müssen alle Angaben
enthalten sein, die für die Abrechnung und Ausführung
von
Bedeutung sind. Ferner sind Angaben über Wetter,
Temperatur,
Zahl und Art der beschäftigten Arbeitskräfte, der
eingesetzten
Großgeräte, Abnahmen, Unterbrechnungen der
Arbeitszeit, mit
Angabe der Gründe, Unfälle und sonstige besonderen
Vorkommnisse aufzuführen. Der AG bzw. dessen
Bevollmächtigter bestätigen bei rechtzeitiger Vorlage
die
Kenntnisnahme durch Unterschrift, er ist berechtigt
abweichende Sachdarstellungen im Bautagebuch zu
vermerken.

*Hinweis*
Der AN erhält für die Ausführung seiner im LV
beschriebenen
Leistungen entsprechende Ausführungsunterlagen.
Die Planunterlagen werden im PDF-Format digital
übergeben.
Die Kosten für die Erstellung der Planausfertigungen
trägt der
AN.
Ein Plan- Ordner mit Werkplänen muss laufend auf der
Baustelle zur Verfügung stehen. Gültig ist nur der
aktuellste
Planstand mit dem aktuellen Datum.

*Hinweis*
Der AN hat dem AG die Revisions- und
Bestandsunterlagen in
Papierform und digital zu übergeben. Der AG erhält
alle für den
Betrieb und die Nutzung des Gebäudes für das
entresprechende Gewerk relevante Unteragen,
Bestandspläne,
Sachverständigengutachten, Nachweis der verwendeten
Produkte, Gebrauchsanleitungen, Pflegeanleitungen etc.

*Hinweis*
Das Anbringen eigener Firmenschilder ist auf der
Baustelle
nicht zulässig.

*Hinweis*
Die Kosten für Baustrom und Bauwasser trägt der
Auftraggeber.
Anschlüsse für Baustrom und Bauwasser stehen auf der
Baustelle zur Verfügung.

*Hinweis*
Reinhaltung der Baustelle

Sämtliche durch den AN verursachte Verschmutzungen,
Baustoffreste und Abfälle sind täglich zu entfernen und
fachgerecht zu entsorgen. Dies ist in die jeweiligen
Einheitspreise einzukalkulieren.

Das Verpackungsmaterial gemäß Verpackungsverordnung
bleibt generell im Eigentum des Auftragnehmers und ist
eigenverantwortlich zu entsorgen.

Bei begründetem Verdacht auf Asbest bzw. auf
asbesthaltiges
Material sind die Arbeiten einzustellen und die
Bauleitung zu
informieren.

Beschädigung und Verschmutzung des öffentlichen
Straßenraums

Der AN hat Maßnahmen gegen Beschädigungen und
Verschmutzungen der Transportwege auf öffentlichen
Straßen
und Wegen bei der Ein- und Ausfahrt von Fahrzeugen aus
der
Baustelle zu treffen. Verschmutzungen sind mindestens
täglich
zu reinigen, bei groben Verschmutzungen auch mehrmals
täglich. Eine gesonderte Vergütung hierfür erfolgt
nicht.

*Hinweis*
Das Aufstellen von Wohnbaracken für auswärtige
Arbeitskräfte
oder Gastarbeiter wird nicht gestattet. Der Betrieb
einer
Baukantine über die tägliche Arbeitszeit hinausgehend
wird
nicht erlaubt. Ebenso ist der Aufenthalt von
Arbeitskräften in
Baracken nach der Arbeitszeit untersagt.

*Hinweis*
Für den Schutz gegen Baulärm gelten außer den
Anforderungen des BIMSCHG, der Allgemeinen
Verwaltungsvorschrift gegen Baulärm  Geräuschimmission
-
und der zusätzlichen landesrechtlichen Vorschriften
folgende
Festlegungen:
Im Einwirkungsbereich der Baustelle befindet sich ein
Nutzungsgebiet mit ausschließlich Wohnungen.
Folgende Immissionsrichtwerte sind einzuhalten:
von 7 bis 20 Uhr: 50 dB(A)
von 20 bis 7 Uhr: 35 dB(A)

Arbeitszeiten
Die Arbeitszeiten sind werktags, Montag bis Samstag,
von 7.00 bis 20:00 Uhr.

Zufahrt mit LKWs zur Baustelle morgens:
Aufgrund des starken Bus- und Fußgängerverkehrs am
Stadtplatz darf die Zufahrt zur Baustelle mit LKWs
nicht vor 8:00
Uhr erfolgen.

*Hinweis*
Die im Leistungsverzeichnis beschriebenen Positionen
beinhalten die fix und fertige Herstellung der
beschriebenen
Leistungen einschl. Lieferung und Montage aller hierfür
benötigten Materialien und Hilfsmittel, soweit nicht
in der
einzelnen Position anders beschrieben. Die Anlieferung
der
verwendeten Materialien und die materialgerechte
Lagerung bis
zur Verwendung sind ebenfalls Bestandteil der Leistung.

Hebewerkzeuge hat jeder AN in seine jeweiligen
Positionen
einzukalkulieren.
Kleinmaschinen sind in die jeweiligen Einheitspreisen
mit
einzukalkulieren und werden nicht gesondert vergütet.

Wegegelder sind in die Positionen einzukalkulieren.

Alle genannte Arbeiten sind  wenn nicht explizit
beschrieben
gem. Anlage Planung im und am Gebäude Bestand
auszuführen. Erschw. - Zulagen für das Einbauen am und
im
Gebäude sind, wenn in den Pos. nicht explizit
beschrieben, in
den nachfolgen genannten Pos. mit einzukalkulieren und
abgegolten.

Sämtliche für die fachgerechte Ausführung der Leistung
zugrundeliegenden DIN-Vorschriften, Normen und
anerkannte
Regeln der Technik sind einzuhalten.

Fremdleistungen sowie an die eigenen Arbeiten
angrenzende
Bereiche sind vor Beschädigung und Verschmutzung zu
schützen.Die angegebenen Einheitspreise sind hierzu
entsprechend zu kalkulieren.

Zusätzlich wird gefordert:
Die in der Leistungsbeschreibung aufgeführten
Konstruktionsteile und Werkstoffe sind vom AN
hinsichtlich der
geforderten Güte und Qualität auf ihre Richtigkeit zu
überprüfen.
Auf Verlangen des AG ist vom AN der Nachweis
vorzulegen,
dass die Konstruktionsteile und Werkstoffe den
gestellten
Anforderungen entsprechen.

Es wird darauf hingewiesen, dass es sich bei den
Mengenangaben des Leistungsverzeichnisses um ca. Mengen
handelt. Vor Ausführung sind die tatsächlichen Mengen
eigenverantwortlich vom AN zu ermitteln. Bei starken
Abweichungen von den Vorgaben ist umgehend die
Bauleitung
zu informieren.

Die Angebotspreise gelten auch für Klein- und
Kleinstmengen.

*Hinweis*
Abschlagszahlungen werden nur nach Vorlage eines
prüffähigen Aufmaßes bezahlt.
Die Aufmaßprüfung (der einzelnen Abschlagsrechnungen
und
der Schlussrechnung) erfolgt gemeinsam zwischen AN und
AG.
Die gemeinsamen Aufmaßprüfungen sind grundsätzlich
jeweils
vor der Rechnungsstellung durchzuführen, sofern mit
dem AG
keine anderweitige Regelung getroffen wird. Die
einzelnen
Abschlagsrechnungen sowie die Schlussrechnung sind
jeweils
mit farbig angelegten Aufmaßplänen, in denen alle
Abrechnungsmaße ersichtlich sind, zu belegen. Diese
Aufmaßpläne verbleiben mit jeder Rechnung beim
Auftraggeber. Es wird steigendes Aufmaß vereinbart

*Hinweis*
Allgemein

Es dürfen nur schadstoffarme, lösemittelarme,
nicht sensibilisierend wirkende und geruchsneutrale
Produkte
und Materialien verwendet werden. Gebäude müssen
mindestens der Kategorie "schadstoffarm" nach Anhang C
der
DIN EN 15251 entsprechen.

Folgende Baustoffe dürfen nicht verwendet werden:

a) Bauteile und Baunebenprodukte aus tropischen,
subtropischen oder borealen Hölzern sofern nicht
FSC-zertifiziert (Forest Stewardship Council,
www.fsc-deutschland.de)

b) Folgende Bauteile aus Polyvinylchlorid (PVC):
Fußbodenbeläge, Tapeten, Fenster und Türprofile, Kabel
und
Rohre.

c) Künstliche Mineralfasern sind gegen die
Innenraumluft
vollständig abzudichten und haben die
Freizeichnungskriterien
bezogen auf die Biolöslichkeit einzuhalten (RAL GZ
388).

d) Beim vorbeugenden Holzschutz sind alle konstruktiven
Maßnahmen auszuschöpfen. Der Einsatz chemischer
Holzschutzmittel ist auf das notwendige Maß zu
beschränken.
Im Innenbereich sind chemische Holzschutzmittel zu
vermeiden.

e) Es sind Baustoffe vorzusehen, die mit einem
geringstmöglichen Einsatz und Gehalt von Formaldehyd
hergestellt sind. Holzprodukte und
Holzwerkstoffplatten müssen
die Anforderungen des Blauen Engels (RAL UZ 38 bzw. RAL
UZ 76) einhalten.

f) Es sind möglichst lösungsmittelfreie
Oberflächenbehandlungs-, Anstrich- und Klebestoffe zu
verwenden (z.B. Pulverlackverfahren,
Einbrennverfahren).
Müssen lösungsmittelarme Stoffe verwandt werden, sollen
diese ein Umweltzeichen für "schadstoffarm" (z.B. RAL
UZ 102,
RAL UZ 12a, RAL UZ 113, www.blauer-engel.de) besitzen
(siehe auch 3.2 Lüftung).

g) Bitumenanstriche und Kleber mit dem Giscode BBP
40-70
sind nicht zulässig. (www.gisbau.de).

h) Epoxidharzprodukte mit dem Giscode RE 4-9 sind nicht
zulässig.

i) Polyurethanharzprodukte mit dem Giscode 20-80 sind
nicht
zulässig. Ausnahme: Beanspruchungsklasse B und C
(ZDB-Merkblatt Verbundabdichtungen).

j) DD-Lacke mit dem Giscode DD1 und DD2 sind nicht
zulässig.

k) Es sind möglichst langlebige, recyclinggerechte und
leicht
demontierbare Konstruktionen zu verwenden (schrauben
statt
kleben und nageln). Dies gilt besonders für
Griffgarnituren,
Fußbodenleisten, Rohre, Kanäle und Leitungen. Die
Demontage-, Entsorgungs- und Wiederherstellungskosten
sind
beim Wirtschaftlichkeitsvergleich zu berücksichtigen.

l) Schadstoffe (z.B. Reste oder Überschüsse von
Hydrauliköl)
dürfen weder mit dem Boden in Kontakt kommen noch
versickern.

m) Wenn bei der Abnahme Geruchsbelästigungen vorliegen,
wird eine Messung der Schadstoffkonzentration in der
Raumluft
vorgenommen.

*Hinweis*
Anl 01 Baustelleneinrichtung
Anl 02 HSS Deckenspiegel und Ansichten
Anl 03 HSS Detail Rollo Klassenzimmer
Anl 04 Werkplanung BT B
Anl 05 Werkplanung BT A

### Titel 01 Schließanlage
*** Grundausführung ZZV 001.0

**01.01 BxTA Verdrahtungsbox 230V**
Verdrahtungsbox zum Anschluss von Aufbuchlesern.
Geeignet für blueChip und blueSmart. Geeignet für BSTA,
BSTA ZE und BSTA ZI. Ermöglicht die Verdrahtung von bis
zu drei Aufbuchlesern mit einem COM-Server. Stromversorung der Aufbuchleser und des COM-Servers durch
integriertes Netzteil. COM-Server nicht im Lieferumfang
enthalten.

Bestell-Nr.: 5069257
Menge: 1,000 Stk

**01.02 blueSmart Aufbuchleser BSTAZESD0**
Fabrikat Winkhaus blueSmart Aufbuchleser im
Siedle-Vario Design inkl. Zutrittskontrollfunktion in
Kombination mit elektr. Türöffner. mit externem
Relais für den geschützten Bereich.

Mit dem BS TA ZE kann ein blueSmart Identmedium mit
einer neuen Zeitberechtigung und/oder einer neuen
Schließberechtigung für die Offline-Komponenten
(Zylinder, EZK, Leser) beschrieben werden.

Durch die Online-Verbindung zwischen dem BS TA ZE und
Kommunikations-PC können die Schliessberechtigungen
über die blueControl Professional Software verändert
werden, ohne dass eine Programmierung der Offline
Zylinder mit dem Programmiergerät erforderlich ist.

Leistungsmerkmale:

Installation im Außenbereich möglich (Lesereinheit
IP54; externes Relais nicht für Außenbereich),
Online-Schnittstelle (RS485) für die Kommunikation
mit dem blueControl Professional Kommunikations-PC,
Optional - LAN-Schnittstelle (TCP/IP) über COM Server,
Berechtigte Schlüssel können mit den zugeordneten
Berechtigungen neu beschrieben werden: o Zeitprofil o
Gültigkeitsbereich o Verfallsdatum (z.B. Tageskey) o
Örtliche Berechtigung (Schließgruppe)

Gültigkeitszeitraum kann automatisch fortgeschrieben
werden, z.B. Tagesberechtigung wird jeden Tag neu
geladen ZK-Funktion für Türöffnung (potentialfreier
Kontakt) bei entsprechender Berechtigung

Sicherheit:
- Sabotageschutz:
   - bei Demontage des Lesers erfolgt
  keine Aufladung mehr
- Verschlüsselte Datenübertragung
  zwischen Zentrale und Leser

Verkabelung erfolgt bauseits

Bestell-Nr.: BSTA ZE SD0
Menge: 3,000 Stk

**01.03 Siedle-Vario UP-Gehäuse**
Siedle-Gehäuse (1 Moduleinheit) bestehend aus
Montagerahmen und Gehäuse. Lieferbar in der
Farbe Weiß, andere Farben auf Anfrage.

Bestell-Nr.:181 456 7
Menge: 3,000 Stk

**01.04 Siedle-Vario UP-Gehäuse**
*** Bedarfsposition ohne GB
Siedle-Gehäuse (1 Moduleinheit) bestehend aus
Montagerahmen und Gehäuse. Lieferbar in der
Farbe Weiß, andere Farben auf Anfrage.

Bestell-Nr.:181 456 7
Menge: 0,000 Stk

**Ausführungsbeschreibung 0001 Hinweistext Profilzylinderlängen**
*Hinweistext Profilzylinderlängen*
Die Profizylinderlängen sind vom AN eigenverantwortlich
anhand der fertigen Türen festzustellen.

**01.05 COM-Server Mini-485-1 bis 1200m**
Fabrikat Winkhaus,
Für den Datenaustausch zwischen PC
und der Winkhaus Hardware über ein Ethernet-Netzwerk,
Montierbar auf DIN-Hutschiene mit einer
mit einer RS485-Schnittstelle (DB9).
Maximale Leitungslänge des RS485: 300m.
Ethernet-Schnittstelle: BCN 10/100BaseT, RJ45.
Maße: (L x B x H) 105 x 22 x 75 mm.
Netzteil nicht im Lieferumfang enthalten.

Bestell-Nr.:181 546 3
Menge: 1,000 Stk

**01.06 Doppelzylinder BS01**
Gesamtlänge 63mm, Mindestlänge 30,7mm/32,4mm, Fabrikat
WINKHAUS, mit integrierter Auswerteelektronik und
Stromversorgung zur Kontrolle der Türöffnungen.
Optional über die Software als "passiv" markierbar.
Die Energieversorgung wird dann vom aktiven Schlüssel
übernommen. Für "passiv" markierte Zylinder ist kein
Batteriewechsel erforderlich. Eine eingesetzte Batterie
kann im Zylinder verbleiben.
Einfachste Handhabung durch Einstecken und Drehen des
Nutzerschlüssels wie bei mechanischen Schließanlagen
gewohnt. Sowohl die Zutritts- wie auch die
Austrittsberechtigung wird elektronisch geprüft.
Mindestens die letzten 2000 Ereignisse (berechtigte
und unberechtigte Schliessungen) werden aufgezeichnet.
Einsetzbar an allen Schlössern, die für
DIN-Profilzylinder vorgerüstet sind. Lithiumbatterien
2 x 3V im Lieferumfang enthalten und verfügen über
Reserven für bis zu 25.000 Schließungen oder sechs
Jahre standby. Der Zylinder ist gemäß Nutzervorgabe
vorprogrammiert.

Temperaturbereich von +5 °C bis +55 °C
IP 54 nach DIN EN 60529

Der Zylinder kann besonders gekennzeichnete
Sperrbefehle von Identmedien (Schlüssel) aufnehmen,
diese ausführen und zwischenspeichern. Muss diesen
Befehl bei Bedarf eigenständig an Identmedien
(Schlüssel) übertragen, damit im virtuellen Netzwerk
eine virale Informationsverteilung nutzbar ist.

Bestell-Nr.: BS01
Menge: 8,000 Stk

**01.07 Knaufzylinder BS04MK**
Gesamtlänge 61mm, Mindestlänge 30,7mm/30,7mm, Fabrikat
WINKHAUS, mit integrierter Auswerteelektronik und
Stromversorgung zur Kontrolle der Türöffnungen.
Knaufmaterial Messing vernickelt. Der Innenknauf ist
mechanisch fest gekoppelt. Einfachste Handhabung durch
Einstecken und Drehen des Nutzerschlüssels wie von
mechanischen Schließanlagen gewohnt. Mindestens die
letzten 2000 Ereignisse (berechtigte und unberechtigte
Schliessungen) werden aufgezeichnet. Einsetzbar an
allen Schlössern, die für DIN-Profilzylinder
vorgerüstet sind. Lithiumbatterien im Lieferumfang
enthalten und verfügen über Reserven für bis zu 25.000
Schließungen oder sechs Jahre standby. Der Zylinder
ist gemäß Nutzervorgabe vorprogrammiert.

Temperaturbereich von +5 °C bis +55 °C
Aussenseite IP 54 nach DIN EN 60529

Der Zylinder kann besonders gekennzeichnete
Sperrbefehle von Identmedien (Schlüssel) aufnehmen,
diese ausführen und zwischenspeichern. Muss diesen
Befehl bei Bedarf eigenständig an Identmedien
(Schlüssel) übertragen, damit im virtuellen Netzwerk
eine virale Informationsverteilung nutzbar ist.

Bestell-Nr.: BS04MK
Menge: 4,000 Stk

**01.08 Knaufzylinder BS04S10MK**
Gesamtlänge 61mm, Mindestlänge 30,7mm/30,7mm, Fabrikat
WINKHAUS, mit Anti-Amok-Funktion, mit integrierter
Auswerteelektronik und
Stromversorgung zur Kontrolle der Türöffnungen.

Anti-Amok-Funktion:
Szenario 1: Normalzustand
Die Tür ist unverschlossen und von außen und innen
begehbar.

Szenario 2: Amokzustand
Die Tür wird von innen mit dem Knauf verriegelt und
kann von außen nur mit dem berechtigten Schlüssel
geöffnet werden.

Szenario 3: Schüler spielen dem Lehrer einen Streich
Die Tür wird von innen aus Spaß am Knauf blockiert,
die Tür kann dennoch mit dem berechtigten Schlüssel
von außen geöffnet werden.

o Außen: Schließzylinder; Innen: Fingerknauf

Knaufmaterial Messing vernickelt. Einfachste Handhabung
durch
Einstecken und Drehen des Nutzerschlüssels wie von
mechanischen Schließanlagen gewohnt. Mindestens die
letzten 2000 Ereignisse (berechtigte und unberechtigte
Schliessungen) werden aufgezeichnet. Einsetzbar an
allen Schlössern, die für DIN-Profilzylinder
vorgerüstet sind. Lithiumbatterien im Lieferumfang
enthalten und verfügen über Reserven für bis zu 25.000
Schließungen oder sechs Jahre standby. Der Zylinder
ist gemäß Nutzervorgabe vorprogrammiert.

Temperaturbereich von +5 °C bis +55 °C
Aussenseite IP 54 nach DIN EN 60529

Der Zylinder kann besonders gekennzeichnete
Sperrbefehle von Identmedien (Schlüssel) aufnehmen,
diese ausführen und zwischenspeichern. Muss diesen
Befehl bei Bedarf eigenständig an Identmedien
(Schlüssel) übertragen, damit im virtuellen Netzwerk
eine virale Informationsverteilung nutzbar ist.

Bestell-Nr.: BS0S10MK
Menge: 20,000 Stk

**01.09 Doppelzylinder BS05**
Gesamtlänge 61mm, Mindestlänge 30,7mm/30,7mm, Fabrikat
WINKHAUS, mit integrierter Auswerteelektronik und
Stromversorgung zur einseitigen (A-Seite) Kontrolle
der Türöffnungen. Einfachste Handhabung durch
Einstecken und Drehen des Nutzerschlüssels wie bei
mechanischen Schließanlagen gewohnt. Die
Zutrittsberechtigung wird elektronisch geprüft. Die
Austrittsberechtigung wird nicht elektronisch
abgefragt (B-Seite). Mindestens die letzten 2000
Ereignisse (berechtigte und unberechtigte
Schliessungen)werden aufgezeichnet (A-Seite).
Einsetzbar an allen Schlössern, die für DIN-Profil-
zylinder vorgerüstet sind. Lithiumbatterien 2 x 3V im
Lieferumfang enthalten und verfügen über Reserven für
bis zu 25.000 Schließungen oder sechs Jahre standby.
Der Zylinder ist gemäß Nutzervorgabe vorprogrammiert.

Temperaturbereich von +5 °C bis +55 °C
IP 54 nach DIN EN 60529

Der Zylinder kann besonders gekennzeichnete
Sperrbefehle von Identmedien (Schlüssel) aufnehmen,
diese ausführen und zwischenspeichern. Muss diesen
Befehl bei Bedarf eigenständig an Identmedien
(Schlüssel) übertragen, damit im virtuellen Netzwerk
eine virale Informationsverteilung nutzbar ist.

Bestell-Nr.: BS05
Menge: 19,000 Stk

**01.10 Doppelzylinder BS21**
Gesamtlänge 93,3mm, 30,7mm/32,4mm + 30,2mm, Fabrikat
WINKHAUS, mit integrierter Auswerteelektronik und
Stromversorgung zur Kontrolle der Türöffnungen.
Einfachste Handhabung durch Einstecken und Drehen des
Nutzerschlüssels wie bei mechanischen Schließanlagen
gewohnt. Sowohl die Zutritts- wie auch die
Austrittsberechtigung wird elektronisch geprüft.
Mindestens die letzten 2000 Ereignisse (berechtigte
und unberechtigte Schliessungen) werden aufgezeichnet.
Einsetzbar an allen Schlössern, die für
DIN-Profilzylinder vorgerüstet sind. Mit vorgesetztem
Batteriefach, die Batterie ist im Lieferumfang
enthalten und verfügt über Reserven für bis zu
200.000 Schließungen oder zehn Jahre standby. Der
Zylinder ist geeignet für den Einsatz in der
Außenhaut eines Gebäudes und in häufig frequentierten
Türen. Der Zylinder ist gemäß Nutzervorgabe
vorprogrammiert

Temperaturbereich von -25 °C bis +65 °C
IP 67 nach DIN EN 60529

Der Zylinder kann besonders gekennzeichnete
Sperrbefehle von Identmedien (Schlüssel) aufnehmen,
diese ausführen und zwischenspeichern. Muss diesen
Befehl bei Bedarf eigenständig an Identmedien
(Schlüssel) übertragen, damit im virtuellen Netzwerk
eine virale Informationsverteilung nutzbar ist.

Bestell-Nr.:BS21
Menge: 5,000 Stk

**01.11 Blindzylinder MS00/0**
Gesamtlänge 61 mm, Fabrikat WINKHAUS, späteres
Einsetzen eines Profilzylinders problemlos möglich
(Blindzylinder). Messing vernickelt.

Bestell-Nr.: MS00/0
Menge: 10,000 Stk

**01.12 Verlängerung BSVL<101mm**
je angefangene 10 mm pro Seite bis 101 mm Gesamtlänge
bei Doppelzylindern und 81 mm Gesamtlänge bei
Halbzylindern

Bestell-Nr.:BSVL<101mm
Menge: 1,000 Stk

**01.13 Verlängerung BSVL>101mm**
je angefangene 10 mm pro Seite mit über 101 mm
Gesamtlänge bei Doppelzylindern mit über 81 mm
Gesamtlänge bei Halbzylindern

Bestell-Nr.:BSVL>101mm
Menge: 1,000 Stk

**01.14 Nutzerschlüssel BSN**
Fabrikat WINKHAUS, mit elektronischem Profil und
elektronischer Schließung gemäß Schließplan sowie
elektronischer Unikats-Codierung. Berührungslose
Energie- und Datenübertragung. Die Verwaltung der
Schließberechtigung erfolgt in der
zylinderintegrierten Steuerelektronik. Einsatz an
allen blueSmart Schließzylindern und allen blueSmart
Kartenlesern (BS TI, BS TE) und EZK Beschlag.

Farbe: anthrazit

Bestell-Nr.:BSN
Menge: 40,000 Stk

**01.15 Projektierung Tagessatz**
Projektierung als Tagessatz
Menge: 0,500 Stk

**01.16 Installation / Stundensatz EZO**
Installation und Inbetriebnahmen des elektronischen
Schließ-, Zutrittskontroll- oder Zeitmanagementsystems.
Menge: 7,000 Std

### Titel 02 Stundenlohnarbeiten

*Hinweis*
ZTV Stundenlohnarbeiten

Die nachstehenden Verrechnungssätze sind unter
Beachtung
der preisrechtlichen Vorschriften zu ermitteln und
gelten
unabhängig von der Anzahl der abgerechneten Stunden.
Sie enthalten den tatsächlichen Lohn mit den
Zuschlägen für
Gemeinkosten, Sozialkassenbeiträge, vermögenswirksame
Leistungen und dergl., sowie Lohn und
Gehaltsnebenkosten.
Zuschläge für Nacht-, Sonn- und Feiertagsarbeiten sind
jedoch nicht eingerechnet.
Aufsichtsstunden werden nur nach vorheriger
Vereinbarung
vergütet.
Sollte der Bieter über eine unten aufgeführte
Berufsgruppe nicht
verfügen, hat er die nächsthöher qualifizierte
einzusetzen.

Stundenlohnarbeiten sind gemäß VOB/ B §15 zu
kalkulieren.
Mit der Ausführung der im Leistungsverzeichnis
vorgesehenen
Stundenlohnarbeiten, deren Notwendigkeit sich erst aus
dem
Bauablauf bzw. der Bestandssituation ergibt, dürfen
erst nach
schriftlicher Anzeige durch den AN und erst nach
ausdrücklicher, schriftlicher Anordnung durch den AG
begonnen
werden. Fehlt diese vorherige schriftliche Anordnung,
besteht
kein Vergütungsanspruch für Stundenlohnarbeiten.
Stundenlohnarbeiten unterliegen den Bedingungen des
geschlossenen Vertrages und sind Bestandteil der
Teilbzw.
Schlussrechnung.
Stundenlohnarbeiten unterliegen den Mängelansprüchen
und
somit auch dem vertraglich vereinbarten
Mängelbeseitigungseinbehalt.
Der Umfang der im Einzelfall zu erbringenden Leistung
wird bei
der Anordnung festgelegt. Die Stundenlohnlisten mit
Angabe
von Art und Ursache und den dafür aufgewendeten Stunden
sind getrennt nach Arbeitskräften sowie Angabe des
Materialverbrauchs und des Maschinen- und
Geräteeinsatzes
zu führen und werktäglich bei der OÜ, z.B. per
Faxversand,
einzureichen.

**02.01 Vorarbeiter/-in sämtliche Kosten/Zuschläge**
STLB-Bau 2024-10 091
Stundenlohnarbeiten durch Vorarbeiter/-in
der Verrechnungssatz für die jeweilige Arbeitskraft
umfasst
sämtliche Aufwendungen wie Lohn- und Gehaltskosten,
Lohn-
und Gehaltsnebenkosten, Zuschläge, lohngebundene und
lohnabhängige Kosten, sonstige Sozialkosten,
Gemeinkosten,
Wagnis und Gewinn.
Menge: 8,000 h

**02.02 Spezialbaufacharbeiter/-in sämtliche Kosten/Zuschläge**
STLB-Bau 2024-10 091
Stundenlohnarbeiten durch Spezialbaufacharbeiter/-in
der Verrechnungssatz für die jeweilige Arbeitskraft
umfasst
sämtliche Aufwendungen wie Lohn- und Gehaltskosten,
Lohn-
und Gehaltsnebenkosten, Zuschläge, lohngebundene und
lohnabhängige Kosten, sonstige Sozialkosten,
Gemeinkosten,
Wagnis und Gewinn.
Menge: 8,000 h

**02.03 Baufacharbeiter/-in sämtliche Kosten/Zuschläge**
STLB-Bau 2024-10 091
Stundenlohnarbeiten durch Baufacharbeiter/-in
der Verrechnungssatz für die jeweilige Arbeitskraft
umfasst
sämtliche Aufwendungen wie Lohn- und Gehaltskosten,
Lohn-
und Gehaltsnebenkosten, Zuschläge, lohngebundene und
lohnabhängige Kosten, sonstige Sozialkosten,
Gemeinkosten,
Wagnis und Gewinn.
Menge: 8,000 h

USt %: 19,00
